# Incorporación de captador solar térmico para instalación colectiva, sobre cubierta inclinada

- Propiedad del archivo: CYPE Ingenieros S.A.
- Formato: FIEBDC-3/2016
- Programa: Generador de precios de la construcción. CYPE Ingenieros, S.A.
- Fecha: 10/02/2025
- Ámbito geográfico: Chile
- Divisa: CHL
- Costes indirectos: 3 %
- Gastos generales: 13 %
- Beneficio industrial: 6 %
- IVA: 19 %

## Z Rehabilitación energética

### ZC Calefacción, climatización y A.C.S.

#### ZCB Captación solar

**ZCB011** Ud Incorporación de captador solar térmico para instalación colectiva, sobre cubierta inclinada.
Rehabilitación energética de edificio mediante la incorporación de captador solar térmico formado por batería de 2 módulos, compuesto cada uno de ellos de un captador solar térmico plano, modelo auroFLOW plus VFK 135 VD "VAILLANT", para sistema de drenaje automático del líquido solar, formado por panel en posición vertical, de 2033x1233x80 mm, superficie útil 2,35 m², rendimiento óptico 0,814, coeficiente de pérdidas primario 2,645 W/m²K y coeficiente de pérdidas secundario 0,033 W/m²K², marco de aluminio anodizado color negro, absorbedor de aluminio y cobre con tratamiento selectivo y cubierta protectora con vidrio de seguridad de 3,2 mm de espesor, colocados sobre estructura soporte para cubierta inclinada, interacumulador de acero vitrificado, con intercambiador de un serpentín, de suelo, 300 l, altura 1640 mm, diámetro 680 mm, aislamiento de 50 mm de espesor con poliuretano de alta densidad, libre de CFC, protección contra corrosión mediante ánodo de magnesio, vaso de expansión, capacidad 25 l, mural, presión máxima de trabajo 10 bar, "VAILLANT", especial para aplicaciones de energía solar térmica, soporte de pared para vaso de expansión y grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. Incluso accesorios de montaje y fijación, conjunto de conexiones hidráulicas entre captadores solares térmicos, líquido de relleno para captador solar térmico, válvula de seguridad, purgador, válvulas de corte y demás accesorios.
Incluye: Replanteo del conjunto. Colocación de la estructura soporte. Colocación y fijación de los paneles sobre la estructura soporte. Conexionado con la red de conducción de agua. Llenado del circuito. Replanteo. Colocación. Conexionado. Comprobación de su correcto funcionamiento. Replanteo. Colocación. Conexión a la red de distribución. Comprobación de su correcto funcionamiento. Replanteo. Colocación. Conexionado. Comprobación de su correcto funcionamiento. Comprobación de su correcto funcionamiento.
Criterio de medición de proyecto: Número de unidades previstas, según documentación gráfica de Proyecto.
Criterio de medición de obra: Se medirá el número de unidades realmente ejecutadas según especificaciones de Proyecto.

| Código | Ud | Descripción | Rendimiento | Precio | Importe |
|---|---|---|---|---|---|
| mt38vai215a | Ud | Captador solar térmico plano, modelo auroFLOW plus VFK 135 VD "VAILLANT", para sistema de drenaje automático del líquido solar, formado por panel en posición vertical, de 2033x1233x80 mm, superficie útil 2,35 m², rendimiento óptico 0,814, coeficiente de pérdidas primario 2,645 W/m²K y coeficiente de pérdidas secundario 0,033 W/m²K², marco de aluminio anodizado color negro, absorbedor de aluminio y cobre con tratamiento selectivo y cubierta protectora con vidrio de seguridad de 3,2 mm de espesor. (material) | 2 | 1207750.19 | 2415500.380 |
| mt38vai555a | Ud | Estructura soporte de captador solar térmico de 2 paneles, sobre cubierta inclinada, "VAILLANT". (material) | 1 | 462149.3 | 462149.300 |
| mt38vai539c | Ud | Kit de fijación para soportes de captador solar térmico, para cubierta inclinada de teja mixta, "VAILLANT". (material) | 2 | 160211.76 | 320423.520 |
| mt38vai551a | Ud | Kit de conexiones hidráulicas de entrada y salida para batería de captadores solares térmicos, "VAILLANT", con sonda de temperatura. (material) | 1 | 227993.65 | 227993.650 |
| mt38vai552a | Ud | Kit de conexiones hidráulicas para unión de captadores solares térmicos, "VAILLANT". (material) | 1 | 61619.91 | 61619.910 |
| mt38csg120 | Ud | Purgador automático, especial para aplicaciones de energía solar térmica, equipado con válvula de esfera y cámara de acumulación de vapor. (material) | 1 | 89656.96 | 89656.960 |
| mt38csg110 | Ud | Válvula de seguridad especial para aplicaciones de energía solar térmica, para una temperatura máxima de 130°C. (material) | 1 | 47817.04 | 47817.040 |
| mt38vai538a | Ud | Bidón de 10 l de fluido anticongelante, "VAILLANT". (material) | 0.27 | 73943.89 | 19964.850 |
| mt37sve010d | Ud | Válvula de esfera de latón niquelado para roscar de 1". (material) | 4 | 8466.46 | 33865.840 |
| mt38csg050S1 | Ud | Interacumulador de acero vitrificado, con intercambiador de un serpentín, de suelo, 300 l, altura 1640 mm, diámetro 680 mm, aislamiento de 50 mm de espesor con poliuretano de alta densidad, libre de CFC, protección contra corrosión mediante ánodo de magnesio. (material) | 1 | 1848597.22 | 1848597.220 |
| mt37svs010c | Ud | Válvula de seguridad, de latón, con rosca de 1/2" de diámetro, tarada a 6 bar de presión. (material) | 1 | 3081.17 | 3081.170 |
| mt37sve010c | Ud | Válvula de esfera de latón niquelado para roscar de 3/4". (material) | 2 | 5087.99 | 10175.980 |
| mt38vai564b | Ud | Vaso de expansión, capacidad 25 l, mural, presión máxima de trabajo 10 bar, "VAILLANT", especial para aplicaciones de energía solar térmica. (material) | 1 | 147887.77 | 147887.770 |
| mt38vai566a | Ud | Soporte de pared para vaso de expansión, "VAILLANT". (material) | 1 | 61619.91 | 61619.910 |
| mt42www040 | Ud | Manómetro con baño de glicerina y diámetro de esfera de 100 mm, con toma vertical, para montaje roscado de 1/2", escala de presión de 0 a 5 bar. (material) | 1 | 57608.76 | 57608.760 |
| mt38cst070b | Ud | Grupo hidráulico solar, formado por bomba de circulación con variador de frecuencia y centralita electrónica con 3 sondas de temperatura (Pt100) con vainas, 2 salidas de relé, pantalla digital para consulta de las temperaturas del captador solar y del depósito y de la ganancia solar, protección antihielo, registros de las temperaturas máxima y mínima del captador solar y de los tanques de almacenaje, sensores conectables para facilitar su instalación y función inteligente para calentamiento de piscinas o A.C.S., caudalímetro, válvula de seguridad, manómetro, válvulas de llenado y vaciado, tubos flexibles con aislamiento y carcasa para aislamiento térmico. (material) | 1 | 1249651.72 | 1249651.720 |
| mt38www011 | Ud | Material auxiliar para instalaciones de A.C.S. (material) | 1 | 1786.98 | 1786.980 |
| mo009 | h | Maestro 1ª instalador de captadores solares. (mano de obra) | 6.145 | 8929.75 | 54873.314 |
| mo108 | h | Ayudante instalador de captadores solares. (mano de obra) | 6.145 | 6483.02 | 39838.158 |
| mo004 | h | Maestro 1ª calefactor. (mano de obra) | 2.274 | 8929.75 | 20306.252 |
| mo103 | h | Ayudante calefactor. (mano de obra) | 2.274 | 6483.02 | 14742.387 |
| % | % | Herramientas | 2 % | 7189161.071 | 143783.221 |
|  |  | Costes directos |  |  | 7332944.292 |

Residuos:
- colocación: mt38vai555a Estructura soporte de captador solar térmico de 2 paneles, sobre cubierta inclinada, "VAILLANT"; factor de residuo 0.006

## Recursos

**mt38vai215a** Ud Captador solar térmico plano
Datos técnicos: Coste energético 1766.222 MJ; Emisión de CO2 92.066 kg
Residuos:
- embalaje: re150101 Envases de papel y cartón. (componente de residuo); rendimiento 2.741 kg; Código LER 15 01 01; Masa del elemento 1 kg; Volumen 0.001333 m3

**mt38vai555a** Ud Estructura soporte de captador solar térmico de 2 paneles, sobre cubierta inclinada, "VAILLANT"
Datos técnicos: Coste energético 102.175 MJ; Emisión de CO2 5.292 kg; Código LER 17 04 05; Masa del elemento 10 kg; Volumen 0.004762 m3
Residuos:
- embalaje: re170203 Plástico. (componente de residuo); rendimiento 0.04 kg; Código LER 17 02 03; Masa del elemento 1 kg; Volumen 0.001667 m3

**mt38csg110** Ud Válvula de seguridad especial para aplicaciones de energía solar térmica, para una temperatura máxima de 130°C
Datos técnicos: Coste energético 511.326 MJ; Emisión de CO2 34.399 kg
Residuos:
- embalaje: re150101 Envases de papel y cartón; rendimiento 0.072 kg

**mt37sve010d** Ud Válvula de esfera de latón niquelado para roscar de 1"
Datos técnicos: Coste energético 843.399 MJ; Emisión de CO2 56.701 kg
Residuos:
- embalaje: re150101 Envases de papel y cartón; rendimiento 0.072 kg

**mt38csg050S1** Ud Interacumulador de acero vitrificado
Datos técnicos: Coste energético 2794.671 MJ; Emisión de CO2 114.516 kg
Residuos:
- embalaje: re150101 Envases de papel y cartón; rendimiento 2.216 kg
- embalaje: re170201 Madera. (componente de residuo); rendimiento 0.611 kg; Código LER 17 02 01; Masa del elemento 1 kg; Volumen 0.000909 m3

**mt37svs010c** Ud Válvula de seguridad, de latón, con rosca de 1/2" de diámetro, tarada a 6 bar de presión
Datos técnicos: Coste energético 511.326 MJ; Emisión de CO2 34.399 kg
Residuos:
- embalaje: re150101 Envases de papel y cartón; rendimiento 0.072 kg

**mt37sve010c** Ud Válvula de esfera de latón niquelado para roscar de 3/4"
Datos técnicos: Coste energético 720.409 MJ; Emisión de CO2 48.441 kg
Residuos:
- embalaje: re150101 Envases de papel y cartón; rendimiento 0.072 kg

**mt38vai564b** Ud Vaso de expansión
Datos técnicos: Coste energético 64.692 MJ; Emisión de CO2 4.569 kg
Residuos:
- embalaje: re150101 Envases de papel y cartón; rendimiento 1.476 kg

**mt38cst070b** Ud Grupo hidráulico solar
Datos técnicos: Coste energético 0.859 MJ; Emisión de CO2 1.353 kg
Residuos:
- embalaje: re150101 Envases de papel y cartón; rendimiento 1.591 kg
