# Imprimación líquida de cornisa o alero

- Propiedad del archivo: CYPE INGENIEROS, S.A.
- Formato: FIEBDC-3/2002
- Ámbito geográfico: Chile
- Divisa: CHL
- Costes indirectos: 3.00 %
- Gastos generales: 13.00 %
- Beneficio industrial: 6.00 %
- IVA: 19.00 %

## N Aislamientos e imprimaciones

### NL Imprimaciones líquidas

#### NLF Fachadas

**NLF005** m² Imprimación líquida de cornisa o alero.
Imprimación líquida de cornisa o alero de hormigón armado, con tres manos de revestimiento elástico impermeabilizante Weberdry Easy Roof "WEBER", color gris, compuesto de polímeros sintéticos en dispersión, cargas y pigmentos minerales y fibras, 2,25 kg/m², sobre mortero de cemento, confeccionado en obra, con aditivo hidrófugo, dosificación 1:6, con pendiente del 1% al 5%, acabado platachado.
Incluye: Vaciado, extendido y regleado de la capa de mortero de formación de pendientes. Aplicación del impermeabilizante.
Criterio de medición de proyecto: Superficie medida según documentación gráfica de Proyecto.
Criterio de medición de obra: Se medirá la superficie realmente ejecutada según especificaciones de Proyecto.

| Código | Ud | Descripción | Rendimiento | Precio | Importe |
|---|---|---|---|---|---|
| mt28mic030k | kg | Revestimiento elástico impermeabilizante Weberdry Easy Roof "WEBER", color gris, compuesto de polímeros sintéticos en dispersión, cargas y pigmentos minerales y fibras. (material) | 2.250 | 4934.10 | 11101.73 |
| mt08aaa010a | m³ | Agua. (material) | 0.006 | 919.27 | 5.52 |
| mt01arg005a | t | Arena de cantera, para mortero preparado en obra. (material) | 0.033 | 11852.90 | 391.15 |
| mt08cem000e | kg | Cemento gris en sacos. (material) | 5.000 | 100.14 | 500.70 |
| mt08adt010 | kg | Aditivo hidrófugo para imprimación de morteros u hormigones. (material) | 0.100 | 735.42 | 73.54 |
| mq06hor010 | h | Concretera eléctrica con una capacidad de amasado de 160 l. (maquinaria) | 0.014 | 2206.20 | 30.89 |
| op00tal020 |  | Taladro con batidora. | 0.200 | 0.00 | 0.00 |
| mo032 | h | Maestro 1ª aplicador de productos impermeabilizantes. (mano de obra) | 0.296 | 8327.21 | 2464.85 |
| mo070 | h | Ayudante aplicador de productos impermeabilizantes. (mano de obra) | 0.296 | 6224.80 | 1842.54 |
| % | % | Herramientas | 2 % | 16410.92 | 328.22 |
|  |  | Costes directos |  |  | 16739.14 |
