# Capa de terminación de estuco de mortero de cal sobre capa base, en paramento exterior

- Propiedad del archivo: CYPE INGENIEROS, S.A.
- Formato: FIEBDC-3/2002
- Ámbito geográfico: Chile
- Divisa: CHL
- Costes indirectos: 3.00 %
- Gastos generales: 13.00 %
- Beneficio industrial: 6.00 %
- IVA: 19.00 %

## R Revestimientos

### RB Morteros industriales para revoque y enlucido

#### RBA Morteros de cal

**RBA031** m² Capa de terminación de estuco de mortero de cal sobre capa base, en paramento exterior.
Capa de terminación de estuco de mortero de cal, resistencia a compresión de 0,4 a 2,5 N/mm², Webercal Estuco "WEBER", color a elegir, de 3 mm de espesor, con acabado platachado, aplicado manualmente, sobre capa base de mortero, en paramento exterior, vertical.
Criterio de valoración económica: El precio incluye la protección de los elementos del entorno que puedan verse afectados durante los trabajos y la resolución de puntos singulares, pero no incluye la capa base de mortero.
Incluye: Despiece de paños de trabajo. Preparación del mortero. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 919.27 | 4.60 |
| mt28esc010f | kg | Mortero de cal, resistencia a compresión de 0,4 a 2,5 N/mm², para uso en interiores o en exteriores, Webercal Estuco "WEBER", color a elegir, compuesto de cal aérea, resinas redispersables, cargas y pigmentos minerales y aditivos orgánicos e inorgánicos, suministrado en sacos. (material) | 4.200 | 3097.86 | 13011.01 |
| mt27wav020a | m | Cinta adhesiva de pintor, de 25 mm de anchura. (material) | 1.000 | 69.25 | 69.25 |
| op00tal020 |  | Taladro con batidora. | 1.000 | 0.00 | 0.00 |
| mo039 | h | Maestro 1ª revocador. (mano de obra) | 0.518 | 8327.21 | 4313.49 |
| mo111 | h | Jornal especializado revocador. (mano de obra) | 0.259 | 6193.60 | 1604.14 |
| % | % | Herramientas | 4 % | 19002.49 | 760.10 |
|  |  | Costes directos |  |  | 19762.59 |
