# Mortero tipo Grout para relleno, por vaciado, de apoyos estructurales

- Propiedad del archivo: CYPE INGENIEROS, S.A.
- Formato: FIEBDC-3/2002
- Ámbito geográfico: Chile
- Divisa: CHL
- Costes indirectos: 3.00 %
- Gastos generales: 13.00 %
- Beneficio industrial: 6.00 %
- IVA: 19.00 %

## E Estructuras

### EH Hormigón armado

#### EHW Anclajes estructurales

**EHW030** l Mortero tipo Grout para relleno, por vaciado, de apoyos estructurales.
Mortero cementoso fluido de altas prestaciones mecánicas y de retracción compensada, Webertec Grout 600 "WEBER", con una resistencia a compresión a 28 días mayor o igual a 60 N/mm², utilizado en el relleno por vaciado de apoyos estructurales.
Incluye: Replanteo. Limpieza de la zona de aplicación. Preparación de la mezcla. Vaciado del mortero en capas sucesivas. Curado del mortero. Limpieza de los restos generados.
Criterio de medición de proyecto: Volumen medido según documentación gráfica de Proyecto.
Criterio de medición de obra: Se medirá el volumen realmente ejecutado según especificaciones de Proyecto.

| Código | Ud | Descripción | Rendimiento | Precio | Importe |
|---|---|---|---|---|---|
| mt09rew080a | kg | Mortero cementoso fluido de altas prestaciones mecánicas y de retracción compensada, Webertec Grout 600 "WEBER", con una resistencia a compresión a 28 días mayor o igual a 60 N/mm², compuesto de cemento, aditivos especiales y áridos seleccionados, para uso general, para anclajes y rellenos de 2 a 30 mm de espesor. (material) | 1.950 | 321.01 | 625.97 |
| mo020 | h | Maestro 1ª construcción. (mano de obra) | 0.007 | 8327.21 | 58.29 |
| mo113 | h | Jornal construcción. (mano de obra) | 0.007 | 5997.35 | 41.98 |
| % | % | Herramientas | 2 % | 726.24 | 14.52 |
|  |  | Costes directos |  |  | 740.76 |
