# Alisado y nivelado de paramentos interiores y exteriores

- Propiedad del archivo: CYPE INGENIEROS, S.A.
- Formato: FIEBDC-3/2002
- Ámbito geográfico: Chile
- Divisa: CHL
- Costes indirectos: 3.00 %
- Gastos generales: 13.00 %
- Beneficio industrial: 6.00 %
- IVA: 19.00 %

## R Revestimientos

### RY Preparaciones, protecciones, reparaciones y refuerzos de revestimientos

#### RYP Preparaciones

**RYP045** m² Alisado y nivelado de paramentos interiores y exteriores.
Alisado y nivelado de paramentos interiores y exteriores con mortero de cemento Webermur Liso "WEBER", compuesto por ligantes hidráulicos, resinas poliméricas, áridos calizos y silíceos y aditivos orgánicos e inorgánicos, color blanco, armado y reforzado con malla de fibra de vidrio antiálcalis, Webertherm Malla 160 "WEBER", de 5 mm de espesor.
Criterio de valoración económica: El precio no incluye el revestimiento.
Incluye: Protección de los elementos del entorno que puedan verse afectados durante los trabajos. Preparación de la superficie soporte. Preparación del mortero. Aplicación del mortero.
Criterio de medición de proyecto: Superficie medida según documentación gráfica de Proyecto.
Criterio de medición de obra: Se medirá la superficie realmente ejecutada según especificaciones de Proyecto.

| Código | Ud | Descripción | Rendimiento | Precio | Importe |
|---|---|---|---|---|---|
| mt28mic060c | kg | Mortero de cemento Webermur Liso "WEBER", compuesto por ligantes hidráulicos, resinas poliméricas, áridos calizos y silíceos y aditivos orgánicos e inorgánicos, color blanco, para regularización de superficies. (material) | 6.250 | 15531.52 | 97072.00 |
| mt28maw050h | m² | Malla de fibra de vidrio antiálcalis, Webertherm Malla 160 "WEBER", de 3,5x3,8 mm de luz de malla, 160 g/m² de masa superficial, 0,52 mm de espesor y de 0,11x50 m, para armar morteros. (material) | 1.000 | 1111.74 | 1111.74 |
| mo038 | h | Maestro 1ª pintor. (mano de obra) | 0.207 | 8689.02 | 1798.63 |
| % | % | Herramientas | 2 % | 99982.37 | 1999.65 |
|  |  | Costes directos |  |  | 101982.02 |
