# Mortero tipo Grout para relleno, por vaciado, de apoyos estructurales

- Propiedad del archivo: CYPE Ingenieros S.A.
- Formato: FIEBDC-3/2016
- Programa: Generador de precios de la construcción. CYPE Ingenieros, S.A.
- Fecha: 17/05/2024
- Ámbito geográfico: Chile
- Divisa: CHL
- Costes indirectos: 3 %
- Gastos generales: 13 %
- Beneficio industrial: 6 %
- IVA: 19 %

## E Estructuras

### EP Hormigón prefabricado

#### EPS Pilares

**EPS030** l Mortero tipo Grout para relleno, por vaciado, de apoyos estructurales.
Mortero cementoso fluido de altas prestaciones mecánicas y de retracción compensada, Webertec Grout 850 "WEBER", con una resistencia a compresión a 28 días mayor o igual a 89 N/mm², utilizado en el relleno por vaciado de apoyos estructurales.
Incluye: Replanteo. Limpieza de la zona de aplicación. Preparación de la mezcla. Vaciado del mortero en capas sucesivas. Curado del mortero. Limpieza de los restos generados.
Criterio de medición de proyecto: Volumen medido según documentación gráfica de Proyecto.
Criterio de medición de obra: Se medirá el volumen realmente ejecutado según especificaciones de Proyecto.

| Código | Ud | Descripción | Rendimiento | Precio | Importe |
|---|---|---|---|---|---|
| mt09rew080b | kg | Mortero cementoso fluido de altas prestaciones mecánicas y de retracción compensada, Webertec Grout 850 "WEBER", con una resistencia a compresión a 28 días mayor o igual a 89 N/mm², compuesto de cemento, aditivos especiales y áridos seleccionados, para uso general, para anclajes y rellenos de 2 a 30 mm de espesor. (material) | 1.95 | 471.67 | 919.757 |
| mo020 | h | Maestro 1ª construcción. (mano de obra) | 0.007 | 8327.21 | 58.290 |
| mo113 | h | Jornal construcción. (mano de obra) | 0.007 | 5997.35 | 41.981 |
| % | % | Herramientas | 2 % | 1020.028 | 20.401 |
|  |  | Costes directos |  |  | 1040.429 |

Residuos:
- colocación: mt09rew080b; factor de residuo 0.0063

## Recursos

**mt09rew080b** kg Mortero cementoso fluido de altas prestaciones mecánicas y de retracción compensada
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
