# Alisado y nivelado de paramentos interiores y exteriores

- Propiedad del archivo: CYPE Ingenieros S.A.
- Formato: FIEBDC-3/2016
- Programa: Generador de precios de la construcción. CYPE Ingenieros, S.A.
- Fecha: 10/02/2025
- Ámbito geográfico: Chile
- Divisa: CHL
- Costes indirectos: 3 %
- Gastos generales: 13 %
- Beneficio industrial: 6 %
- IVA: 19 %

## R Revestimientos

### RY Preparaciones, protecciones, reparaciones y refuerzos de revestimientos

#### RYP Preparaciones

**RYP045** m² Alisado y nivelado de paramentos interiores y exteriores.
Alisado y nivelado de paramentos interiores y exteriores con mortero de cemento Webermur Liso "WEBER", compuesto por ligantes hidráulicos, resinas poliméricas, áridos calizos y silíceos y aditivos orgánicos e inorgánicos, color blanco, armado y reforzado con malla de fibra de vidrio antiálcalis, Webertherm Malla 160 "WEBER", de 5 mm de espesor.
Criterio de valoración económica: El precio no incluye el revestimiento.
Incluye: Protección de los elementos del entorno que puedan verse afectados durante los trabajos. Preparación de la superficie soporte. Preparación del mortero. Aplicación del mortero.
Criterio de medición de proyecto: Superficie medida según documentación gráfica de Proyecto.
Criterio de medición de obra: Se medirá la superficie realmente ejecutada según especificaciones de Proyecto.

| Código | Ud | Descripción | Rendimiento | Precio | Importe |
|---|---|---|---|---|---|
| mt28mic060c | kg | Mortero de cemento Webermur Liso "WEBER", compuesto por ligantes hidráulicos, resinas poliméricas, áridos calizos y silíceos y aditivos orgánicos e inorgánicos, color blanco, para regularización de superficies. (material) | 6.25 | 15531.52 | 97072.000 |
| mt28maw050h | m² | Malla de fibra de vidrio antiálcalis, Webertherm Malla 160 "WEBER", de 3,5x3,8 mm de luz de malla, 160 g/m² de masa superficial, 0,52 mm de espesor y de 0,11x50 m, para armar morteros. (material) | 1 | 1111.74 | 1111.740 |
| mo038 | h | Maestro 1ª pintor. (mano de obra) | 0.207 | 8689.02 | 1798.627 |
| % | % | Herramientas | 2 % | 99982.367 | 1999.647 |
|  |  | Costes directos |  |  | 101982.014 |

Residuos:
- colocación: mt28mic060c; factor de residuo 0.0066
- colocación: mt28maw050h; factor de residuo 0.055

## Recursos

**mt28mic060c** kg Mortero de cemento Webermur Liso "WEBER"
Datos técnicos: Coste energético 3.340 MJ; Emisión de CO2 0.250 kg; Código LER 17 01 01; Masa del elemento 1 kg; Volumen 0.000667 m3

**mt28maw050h** m² Malla de fibra de vidrio antiálcalis
Datos técnicos: Coste energético 13.504 MJ; Emisión de CO2 0.664 kg; Código LER 17 02 03; Masa del elemento 0.16 kg; Volumen 0.000267 m3
Residuos:
- embalaje: re170203 Plástico. (componente de residuo); rendimiento 0.024 kg; Código LER 17 02 03; Masa del elemento 1 kg; Volumen 0.001667 m3
